# UNITECHNICS Geruchsdämpfungs-Patrone
Leistungsbeschreibung (GAEB DA XML 3.2, DA81)
Projekt: Geruchsdämpfungs-Patrone GDP
Währung: EUR
Erstellt mit: SIDOUN Globe/ GXML Toolbox V3.2 R20180517, SIDOUN Globe V10.1.0.0, 12.02.2019

## UNITECHNICS
Datum: 12.02.2019

### Gewerk 1 Ausschreibungstext

#### Titel 1.1 Geruchsdämpfungs-Patrone GDP

**1.1.10 Geruchsdämpfungs-Patrone GDP**
Geruchsdämpfungs-Patrone nach dem UNITECHNICS-Verfahren gegen Geruch aus Entlüftungsrohren DN ...... z.B von Abwasserpumpwerken, kein Verbrauchsmaterial vorhanden, inkl. Wetterschutzhaube aus Edelstahl, liefern.

Lieferant: UNITECHNICS KG, Werkstraße 717, 19061 Schwerin,
Tel.: 0385 34337120, Fax: 0385 34337131,
info@unitechnics.de, www.unitechnics.de

  ........ Stück
Menge: 0,000
Voraussichtliche Abrechnungsmenge: 0,000

**1.1.20 Montage / Einbau 1 Stück Geruchsdämpfungs-Patrone GDP**
........ Stück
Menge: 0,000
Voraussichtliche Abrechnungsmenge: 0,000

USt %: 19,00
