# UNITECHNICS Geruchsdämpfungs-System Uni-AdSorber-HD
Leistungsbeschreibung (GAEB DA XML 3.2, DA81)
Projekt: UNITECHNICS
Währung: EUR
Erstellt mit: SIDOUN Globe/ GXML Toolbox V3.2 R20180517, SIDOUN Globe V10.1.0.0, 12.02.2019

## UNITECHNICS
Datum: 12.02.2019

### Gewerk 1 Ausschreibungstext

#### Titel 1.1 Geruchsdämpfungs-System Uni-AdSorber-HD

**1.1.10 Geruchsdämpfungs-System Uni-AdSorber-HD**
Geruchsdämpfungs-System Typ Uni-AdSorber-HD bei hohen Schwefelwasserstoffbelastungen oder besonderen Geruchsstoffen, mit 5,0 mm starker Edelstahl-Aufhängung nach dem UNITECHNICS-Verfahren gegen Geruch aus Kanalschächten ohne Verbrauchsmaterial. Sehr robuster Grundkörper und Schmutzfang bestehend aus PE-LD mit einer Materialstärke von 5,0 mm. Einsatz im Bereich der Schachtabdeckung nach DIN 19584 (625 mm), inklusive Schmutzfang, liefern und in Schacht funktionsgerecht einsetzen.

Ergänzende Beschreibung:
-  Formstabile, geschlossene und abrutschsichere Randdichtung.
-  Randdichtung mit innenliegender, erschlaffungsfreier Verstärkung.
-  Für Schächte mit Klappdeckel durch Sonderaufhängung geeignet.

Lieferant:  UNITECHNICS KG, Werkstraße 717, 19061 Schwerin,
  Tel.: 0385 34337120, Fax: 0385 34337131
  info@unitechnics.de, www.unitechnics.de

  ..... Stück

Sonderformen für abweichende Schachtdurchmesser auf Anfrage möglich
(z.B. Durchmesser 800 mm).
Menge: 0,000
Voraussichtliche Abrechnungsmenge: 0,000

**1.1.20 Montage / Einbau 1 Stück Geruchsdämpfungs-System Uni-AdSorber-HD**
........ Stück
Menge: 0,000
Voraussichtliche Abrechnungsmenge: 0,000

USt %: 19,00
